# SiGe-Koordinationsleistungen km 251,370-265,000
Angebotsaufforderung (GAEB 90, DA83)
Vergabenummer: 2026-338
DV-Nummer: A-07449-
Währung: EUR
Auftraggeber: Autobahn GmbH des Bundes

## SiGeKo
Datum: 08.06.26

### Abschnitt 00 Sicherheits- und Gesundheitsschutz

#### Unterabschnitt 00.00 Koordinationsleistungen

**00.00.0001 Vorankündigung erstellen**
Vorankündigung erstellen und übermitteln an
die zuständigen Behörden, anpassen bei erheblichen
Änderungen, aushängen an der Baustelle
Menge: 1,000 Psch

*Hinweis*
einschl. Abstimmung mit den Losen 1 bis 3

**00.00.0002 SiGe-Plan erstellen**
Sicherheits- und Gesundheitsschutzplan (SiGe-Plan) nach
RAB 31 erstellen und eventuell mit dem Sicherheits- und
Gesundheitsschutzkoordinator weiterer
berührter Baustellen abstimmen.
Den SiGe-Plan für jeden Beschäftigten einsehbar auf der
Baustelle vorhalten.
Menge: 1,000 Psch

**00.00.0003 SiGe-Koordinationsleistungen**
Wahrnehmung der Aufgaben als Sicherheits- und
Gesundheitsschutzkoordinator während
der Ausführung des Bauvorhabens nach RAB 30 und
gemäß Leistungsbeschreibung
Menge: 22,000 Mt

**00.00.0004 SiGe-Plan fortschreiben**
Sicherheits- und Gesundheitsschutzplan (SiGe-Plan) nach
RAB 31 fortschreiben und mit dem Sicherheits- und Ge-
sundheitsschutzkoordinator dieser und weiterer
berührter Baustellen abstimmen. Bei erheblichen Änderungen in der Ausführung des Bauvorhabens anpassen. Den
SiGe-Plan für jeden Beschäftigten einsehbar auf der
Baustelle vorhalten.
Menge: 1,000 Psch

**00.00.0005 Unterlage für spät. Arb. erstellen**
Unterlage für spätere Arbeiten nach RAB 32 auf der
Grundlage der vorhandenen Unterlagen erstellen und dem
AG übergeben.
Menge: 1,000 Psch

USt %: 19,00
